# F-P_maxit_Stamm-LV_Aussenputz
Leistungsbeschreibung (GAEB 90, DA81)
Währung: EUR

## F-P_maxit_Stamm-LV_Aussenputz_0808
Datum: 05.09.20

*Hinweis*
Grundlage für die Ausschreibung sind Produkte der Firma
maxit Deutschland GmbH. Die Verarbeitung hat nach den
Herstellerrichtlinien bzw. den nachfolgenden Normen und
Vorgaben zu erfolgen.

Für die Ausführung sind zu beachten:
        - die Vorschriften der VOB
     - DIN V 18550 Putz und Putzsysteme - Ausführung
     - DIN 18350 Putz- und Stuckarbeiten
        - die Verarbeitungsvorschriften des
Herstellers / Herstellerrichtlinien
        - die allgemein anerkannten Regeln der
Technik
        - die besonderen technischen Vorbemerkungen

DIN V 18550 vom April 2005 regelt unter anderem:
- die Mindestputzdicken
- die Lage der Putzbewehrung
- die Mindesttemperaturen für Putzarbeiten
- die Mindestdruckfestigkeiten der Mörtel

DIN 18350 als ATV der VOB Teil C regelt unter anderem:
- Nebenleistungen und
- besondere Leistungen
- Aufmaß und Abrechnung

Erhärtungszeiten: Sofern nichts anderes beschrieben,
betragen die Mindeststandzeiten (Erhärtungszeiten) für
Putzlagen 1 Tag je mm Putzdicke.

Putzbewehrung: Die anerkannt wirkungsvollste und
sicherste Putzbewehrung stellt eine vollflächige
Armierungslage mit Gewebeeinlage auf den erhärteten
Unterputz dar.

Sockelputze: Auch Zementputze müssen grundsätzlich
gegen Berührung mit Erdreich, Verlegesand und Pflaster
o.ä. durch geeignete Maßnahmen nach DIN 18195 geschützt
werden.

Edelputz: Fein abgefilzte oder zugeriebene
Fassadenflächen sollten wegen einer möglichen
"Haarrissbildung" vermieden werden. Bei Ausführung
farbiger Oberputzarbeiten muss dringend darauf geachtet
werden, dass starke Sonneneinstrahlung und Windeinfluss
auf die frischen Flächen vermieden werden, da sonst
Farbunterschiede entstehen können.

Farbe: Bei Ausführung farbiger, mineralischer Oberputze
wird ein einmaliger Ausgleichsanstrich mit
Egalisationsfarbe dringend empfohlen. Siehe Merkblatt
"Egalisationsanstriche auf Edelputzen 11/95".

Wenn nichts anderes in den Leistungspositionen
beschrieben, besteht die Leistung aus Lieferung und
fachgerechter Ausführung der in den Positionen
beschriebenen und benötigten Materialien.

Vor Beginn der Arbeiten hat sich der Verarbeiter davon
zu überzeugen, dass der bauliche Untergrund oder
Vorleistungen den Voraussetzungen für sein Gewerk
entsprechen. Evtl. Bedenken sind dem Auftraggeber vor
Ausführung schriftlich mitzuteilen.

Die Gebäudehöhe beträgt .............. m über Oberkante
Gelände.

### 01 maxit_Stamm-LV_Außenputz

*Hinweis*
Die Prüfung des Putzgrundes hat gemäß VOB, Teil C, DIN
18350 im Zuge der Wahrnehmung der Prüfungsund
Hinweispflicht durch den Auftragnehmer zu erfolgen.

#### 01.01 PUTZGRUNDVORBEREITUNG

**01.01.0010 Untergrundprüfung Altbau**
auf Maßtoleranzen und Tragfähigkeit und ggf. bei
Verschmutzung durch Staub und lose Teile zu reinigen.
Einheit: m2

**01.01.0020 Nassreinigung mit Hochdruckreinigung**
Vorhandene Wandfläche mit Wasserhochdruckreiniger kalt
reinigen. Evt. vorhandener Waschschleier ist nach dem
Trocknen gründlich abzukehren.
Einheit: m2

**01.01.0030 Dispersionsanstrich entfernen**
Vorhandenen Dispersionsanstrich mit
Wasserhochdruckreiniger (mind. 100 bar) kalt reinigen.
Nicht festhaftenden Farbanstrich vollständig entfernen.
Schmutzwasser und abgelösten Farbanstrich entsprechend
den örtlichen Bestimmungen auffangen und fachgerecht
entsorgen.
Einheit: m2

**01.01.0040 Putzabschlussprofile**
auf Unterputzdicke lot- und/oder fluchtrecht versetzt

Produkt:  Protektor Nr. 1223  o.gl.
Einheit: lfm

**01.01.0050 Hohlstellen beseitigen**
Hohlstellen im vorhandenen Putz entfernen und
Fehlstellen mit Kalkzementmörtel ausgleichen.

Produkte: maxit ip 18 E
Einheit: m2

**01.01.0060 Entfernen von Altputzflächen**
mechanisch mit leichtem Gerät vollständig bis zum
Putzgrund.
Der anfallende Schutt ist aufzunehmen und gemäß den
geltenden gesetzlichen Bestimmungen zu entsorgen.

Mittlere Putzdicke ..........  mm
Einheit: m2

**01.01.0070 Entfernen von Altputz an Leibungen**
Altputz an den Fensterleibungen abstemmen.
Der anfallende Schutt ist aufzunehmen und gemäß den
geltenden gesetzlichen Bestimmungen zu entsorgen.

mittlere Putzdicke: ...........mm
Einheit: lfm

**01.01.0080 Abtrennen von Rollladenschienen**
Abtrennen der seitlich in die Wandscheibe
einspringenden horizontalen Profile von
Rollladenkasten- Schienen bis Wandebene.
Einheit: St

**01.01.0090 Putzträger teilflächig**
mit Korrosionsschutz über
......................................................

in Streifen von ca. ................ cm Breite nach
Herstellervorschrift anbringen.

Fabrikat:  Armanet / Stucanet  o.gl.
Einheit: m2

**01.01.0100 Putzträger vollflächig**
mit Korrosionsschutz über
......................................................
nach Herstellervorschrift anbringen.

Fabrikat:  Armanet / Stucanet  o.gl.
Einheit: m2

**01.01.0110 Putzhaftbrücke**
für Kalk-, Kalkzement- und Zementputze auf Beton inkl.
Teilbereichen aus eingelegten extrudierten
Polystyrolplatten u.ä.. Oberfläche gut aufgeraut.
Putzhaftbrücke mit Zahntraufel horizontal verzogen.

Produkt:  maxit multi 280  Haftbrücke
Einheit: m2

**01.01.0120 Spritzbewurf**
als Zementputz CS IV (MG P III) auf Bruchsteinmauerwerk
fachgerecht herstellen.

Produkt:  maxit ip 12  Zement-Spritzbewurf
Einheit: m2

**01.01.0130 Toleranzen ausgleichen**
Untergrundtoleranzen und Fehlstellen von mehr als 10 mm
ausgleichen.

Produkte: __ maxit ip 18 E/ maxit ip 18E SLK
  __ maxit ip 18
Einheit: m2

**01.01.0140 Tiefgrund**
Tragfähige, sandende Putze, festanhaftende und
organisch gebundene Anstriche mit maxit Tiefgrund
verfestigen.

Produkt:  maxit prim 1070  Tiefgrund
Einheit: m2

**01.01.0150 Haftsperrgrund**
Eine Grundierung auf glatten Holzunterkonstruktionen
liefern und nach Herstellervorschrift unverdünnt
auftragen.

Produkt:  maxit prim 1010 Haftsperrgrund
Einheit: m2

#### 01.02 PUTZPROFILE

**01.02.0010 Eckprofile**
aus geeignetem Blech auf Putzdicke lot- und/oder
fluchtrecht versetzt

Produkt:
Einheit: lfm

**01.02.0020 Drahteckwinkel**
aus geeignetem Draht auf Unterputzdicke lot- und
fluchtrecht versetzt

Produkt:
Einheit: lfm

**01.02.0030 Putzabschlussprofile**
auf Unterputzdicke lot- und/oder fluchtrecht versetzt

Produkt:  Protektor Nr. 1223  o.gl.
Einheit: lfm

**01.02.0040 Dehnfugenprofile**
aus verzinktem Stahlblech mit elastischem Mittelteil,
über Rohbaudehnungsfugen lot- und/oder fluchtrecht nach
Angabe versetzt

Produkt:  Protektor Nr. 3204 o.gl.
Einheit: lfm

**01.02.0050 Putzabschlussprofile für Wärmedämmputz**
auf Putzdicke lot- und fluchtrecht versetzt

Produkt:  Protektor Nr. 1285 o.gl.
Einheit: lfm

**01.02.0060 Kantenrichtwinkel für Wärmedämmputz**
auf Putzdicke lot- und fluchtrecht versetzt

Produkt:  Protektor Nr.1065 o.gl.
Einheit: lfm

**01.02.0070 Anputzleisten**
liefern und einbauen. Auf angrenzende Bauteile wie z.B.
Türen, Fenster, etc. selbstklebende
U-Profil-Anputzleisten lot- und fluchtrecht anbringen.
Die Anputzleiste ist so einzubauen, dass die
Endbeschichtung mit dem U-Profil abschließt.
Anwendungsbereich: Für Baukörperanschlüsse bis max.
2,50m Einzellänge.

Produkt: maxit Anputzleiste
Einheit: lfm

*Hinweis*
Putzbewehrungen sind in der Regel
Glasfaser-Gittergewebe mit alkalibeständiger Umhüllung.
Putzbewehrungen können aufgrund ihrer Art und Lage
nicht als Putzträger wirksam sein.

#### 01.03 PUTZBEWEHRUNG

**01.03.0010 Armierungsgewebe**
aus hochreißfestem, alkalibeständigem Armierungsgewebe
über Rohbaumaterialwechseln, labilen Putzgründen u.ä.
außerhalb der Putzmitte faltenfrei einbetten.

Produkte:  maxit Armierungsgewebe MW 8 x 8 mm
Einheit: m2

**01.03.0020 Armierungspfeile als Diagonalarmierung**
aus hochreißfesten, alkalibeständigen Armierungspfeilen
an Flächeneinschnitten (z.B. Fensterecken, Aussparungen
usw.) diagonal außerhalb der Putzmitte.

Produkt:  maxit Armierungspfeile
Einheit: St

**01.03.0030 Armierungslage mineralisch**
mit vollflächiger Einbettung von Armierungsgewebe, an
den Stößen 10 cm überlappend, in mineralischem
Armierungsputz auf Unterputz über kritischen
Rohbaustoffen zur Rissminimierung
Mindeststandzeit der Unterputzlage: 21 Tage
Weiterbeschichtung mit allen maxit Oberputzen (=
separate Position).

Produkte:  maxit Armierungsgewebe MW 8 x 8 mm
  maxit multi Armierungsmörtel
Einheit: m2

**01.03.0040 Armierungslage dispersionsgebunden**
Armierungslage mit dispersionsgebundenem
Armierungsmörtel mit einer Gesamtdicke von ca. 2-3 mm
auftragen. In den Armierungsmörtel das systemzugehörige
Armierungsgewebe faltenfrei einlegen und im Stoßbereich
mindestens 10 cm überlappen. Das Armierungsgewebe ist
vollflächig zu überdecken.
Trocknungszeit der Armierungslage unter
Normalbedingungen ca. 2-3 Tage.
Weiterbeschichtung mit siliconharz- bzw.
dispersionsgebundenen maxit Oberputzen (= separate
Position).

Produkte:  maxit Armierungsgewebe PS 4 x 4 mm
  maxit multi 76 E, zementfreier
Armierungsmörtel auf Dispersionsbasis
Einheit: m2

**01.03.0050 Zulage Leibungen**
zu Position .............................. für
Leibungen an Öffnungen

Leibungstiefe: .............. cm
Einheit: lfm

#### 01.04 KALK-AUSSENPUTZ MG P II

**01.04.0010 Wandputz als Unterputz**
mit Kalkputz CS I, II (MG P Ic) zweischichtig spritzen
"nass in nass" in einer Putzlage auf vorbereitete Wände
aus _________________________________

Auftragsstärke nach DIN V 18550, fluchtrecht
hergestellt als Unterputz, beschichtungsbereit

Produkte:  __ maxit ip 370 (CS I) Kalkputz für
innen und außen
  __ maxit ip 390 (CS II) Kalk-Trassputz für
innen und außen
Einheit: m2

**01.04.0020 Zulage Mehrstärke**
zu Position .......................... für Mehrputz pro
5 mm Dicke
Einheit: m2

**01.04.0030 Leibungen Grundputz**
Liefern und Auftragen von Grundputz wie zuvor
beschrieben im Bereich von Leibungen bei allen
Öffnungen (z.B. Fenster/Türen...).

Leibungstiefe: von __ mm bis __ mm
Einheit: lfm

#### 01.05 KALKZEMENT-AUSSENPUTZ

**01.05.0010 Wandputz als Kalk-Zement- Unterputz**
mit Kalk-Zementputz CS II, (MG P II) zweischichtig
spritzen "nass in nass" in einer Putzlage auf
vorbereitete Wände aus __________________
Auftragsstärke nach DIN V 18550, fluchtrecht
hergestellt als Unterputz, beschichtungsbereit

Produkte: __ maxit ip 18 Kalk-Zementputz
  __ maxit ip 18E Kalk-Zement-Leichtputz (EPS)
  __ maxit ip 18E SLK
  __ maxit ip 18 L Kalk-Zement-Leichtputz
(Perlite)
Einheit: m2

**01.05.0020 Wandputz auf hochdämmendem Mauerwerk**
als Kalk-Zement-Faser-Leichtputz CS II (MG PIc), auf
Wände aus hochwärmedämmendem Mauerwerk
(Wärmeleitfähigkeit < 0,14 W/mK).
Putzdicke nach DIN V 18550, lot- und fluchtrecht
hergestellt als Unterputz

Produkte: __ maxit ip 19 FLP Kalk-Zement-Faserleichtput
  __ maxit ip 19 SLK
Einheit: m2

**01.05.0030 Zulage Mehrstärke**
zu Position .......................... für Mehrputz pro
5 mm Dicke
Einheit: m2

**01.05.0040 Leibungen Grundputz**
Liefern und Auftragen von Grundputz wie zuvor
beschrieben im Bereich von Leibungen bei allen
Öffnungen (z.B. Fenster/Türen...).

Leibungstiefe: von __ mm bis __ mm
Einheit: lfm

#### 01.06 SOCKELPUTZ

**01.06.0010 Sockelputz (Festigkeitsklasse >6)**
Sockelputz / Kellerwand-Außenputz, CS IV (MG P III),
auf Wände aus __________________________
der Festigkeitsklasse > 6. Putzdicke nach DIN V 18550,
lot- und fluchtrecht hergestellt als Unterputz.

Produkt:  maxit ip 14 Zementputz
Einheit: m2

**01.06.0020 Leichtputz als Sockelputz (Festigkeitsklasse <6)**
Sockelputz / Kellerwand-Außenputz, CS III (MG P II),
auf Wände aus ......................................
der Festigkeitsklasse <= 6.
Putzdicke nach DIN V 18550, lot- und fluchtrecht
hergestellt als Unterputz

Produkt:  maxit ip 14L Sockel-Leichtputz
  maxit ip 14L SLK
Einheit: m2

**01.06.0030 Zulage Mehrstärke**
zu Position .......................... für Mehrputz pro
5 mm Dicke.
Einheit: m2

**01.06.0040 Leibungen Grundputz**
Liefern und Auftragen von Grundputz wie zuvor
beschrieben im Bereich von Leibungen bei allen
Öffnungen (z.B. Fenster/Türen...).

Leibungstiefe: von __ mm bis __ mm
Einheit: lfm

**01.06.0050 Zulage Filzputz**
zu Unterputz der Pos. ................... für Überzug
mit Filzputz in Kornstärke und sauber abfilzen als
anstrichbereiter Filzputz

Produkt:  maxit multi 280 Filzputz
Einheit: m2

#### 01.07 WÄRME-DÄMMPUTZ

**01.07.0010 wärmedämmender Unterputz WLG 100**
nach DIN V 18550,  Rechenwert der Wärmeleitfähigkeit
0,10 W/mK, auf Wände
aus .............................................,
Putzdicke: ........... mm, (Mindestdicke: 20 mm) in
zwei Arbeitsgängen "nass in nass" lot- und fluchtrecht
hergestellt als Unterputz.

Produkt:  maxit therm 74 M System-Leichtputz
Einheit: m2

**01.07.0020 wärmedämmender Unterputz WLG 070**
nach DIN V 18550, Rechenwert der Wärmeleitfähigkeit
0,07 W/mK, auf
Wände aus
.......................................................

Putzdicke: ........... mm, (Mindestdicke: 20 mm) in
zwei Arbeitsgängen "nass in nass" lot- und fluchtrecht
hergestellt als Unterputz zur Aufnahme des
Ausgleichsputzes maxit multi 270 S

Produkt:  maxit therm 75 Dämmputz
Einheit: m2

**01.07.0030 Ausgleichsputz für Wärmedämmputz**
Ausgleichsputz nach DIN V 18550, auf Wärmedämmputz  der
vorigen Position planeben verzogen und sauber
nachgeschnitten. Putzdicke ca. 6 mm. In die
Ausgleichslage ist das maxit Armierungsgewebe MW im
äußeren Drittel mit einzubetten.

Produkt:  maxit multi 270 S Ausgleichsputz hell
  maxit Armierungsgewebe MW
Einheit: m2

**01.07.0040 Leibungen Dämmputz**
Liefern und Auftragen von Dämmputz wie zuvor
beschrieben im Bereich von Leibungen bei allen
Öffnungen (z.B. Fenster/Türen...).

Leibungstiefe: von __ mm bis __ mm
Einheit: lfm

#### 01.08 KALK-ZEMENT-DÜNNPUTZ

**01.08.0010 Deckenputz als Unterputz**
als dünnlagiger Zementputz auf Beton, ca. 5 mm dick,
fluchtrecht hergestellt als Unterputz

Produkt:  maxit multi 280 Dünnlagenputz
Einheit: m2

**01.08.0020 Zulage Filzputz**
zu Unterputz der Pos. ................... für Überzug
mit Filzputz in Kornstärke und sauber abfilzen als
anstrichbereiter Filzputz

Produkt:  maxit multi 280 Filzputz
Einheit: m2

**01.08.0030 Wandputz als Unterputz**
als dünnlagiger Zementputz auf Beton, ca. 5 mm dick,
fluchtrecht hergestellt als Unterputz

Produkt:  maxit multi 280  Dünnlagenputz
Einheit: m2

**01.08.0040 Zulage Filzputz**
zu Unterputz der Pos. ................... für Überzug
mit Filzputz in Kornstärke und sauber abfilzen als
anstrichbereiter Filzputz

Produkt:  maxit multi 280  Filzputz
Einheit: m2

**01.08.0050 Leibungen Dünnputz**
Liefern und Auftragen von Dünnputz wie zuvor
beschrieben im Bereich von Leibungen bei allen
Öffnungen (z.B. Fenster/Türen...).

Leibungstiefe: von __ mm bis __ mm
Einheit: lfm

#### 01.09 PUTZABDICHTUNG

**01.09.0010 Zementgebundene flexible Dichtungsschlämme**
in erdberührten Flächen liefern und anbringen. Für
mineralische Untergründe. Untergrund benetzen.
Zweimaliger Auftrag im Schlämmverfahren nach
Herstellerrichtlinien, Gesamtschichtdicke mindestens 2
mm. Die Dichtungsschlämme ist bis ca. 5 cm über
Geländeniveau aufzutragen.

Produkt:  maxit AD-1K-Außendicht
Einheit: m2

**01.09.0020 Noppenbahn und druckverteilende Folie als Schutz-/Dränschicht**
Vlieskaschierte Drän-/Schutzmatte aus
Polystyrol-Regenerat fachgerecht aufbringen und ggfs.
mit filterstabiler Ringdrainage verbinden. MONTAPANEEL
DM eignet sich auch als Drainage auf
Kunststoff-Bitumen-Spachtelmassen für den Lastfall
nichtstauendes Sickerwasser sowie gleichzeitig als
Schutzschicht für die Lastfälle Bodenfeuchte und
drückendes Wasser. Geprüft nach DIN 4095.

Produkt:  Deitermann MONTAPANEEL DM
Einheit: m2

*Hinweis*

#### 01.10 OBERPUTZ UND FARBE

**01.10.0010 Edelputz-Grundierung / Aufbrennsperre**
liefern und auf trockenen Unterputz aufbringen. Die
lösungsmittelfreie Grundierung vollflächig gemäß
Herstellerrichtlinie auftragen.

Produkt:  maxit prim 1050 Edelputz-Grundierung /
Aufbrennsperre
Einheit: m2

**01.10.0020 Edelputz-Haftgrundierung**
liefern und auf trockenen Unterputz aufbringen. Die
lösungsmittelfreie Haftgrundierung vollflächig gemäß
Herstellerrichtlinie auftragen.

Produkt:  maxit prim 1060 Edelputz-Haftgrund
Einheit: m2

**01.10.0030 Zulage Edelputz-Haftgrundierung eingefärbt**
im Farbton des folgenden Edelputzauftrags. Eingefärbte
lösungsmittelfreie Haftgrundierung liefern und
vollflächig gemäß Herstellerrichtlinie auf trockenen
Unterputz auftragen.

Produkt:  maxit prim 1060 Edelputz-Haftgrund

Farbton:  _______________________
Einheit: m2

**01.10.0040 Hydrogrund**
Grundierung zur Hydrophobierung saugfähiger,
mineralischer Untergründe liefern und nach
Herstellervorschrift unverdünnt auftragen.

Produkt:  maxit prim 1110 Hydrogrund
Einheit: m2

**01.10.0050 Biozidgrund**
zur Beseitigung von Algen-, Moos- und Pilzbefall.
Liefern und volldeckend auf die gereinigte
Fassadenfläche nach Herstellervorschrift unverdünnt
auftragen.

Produkt:  maxit prim 1120 Biozidgrund
Einheit: m2

*Hinweis*

*Hinweis*

**01.10.0060 Mosaik-Buntsteingrund**
als Haftbrücke für glatte und unterschiedlich saugende
Untergründe mit geeignetem Werkzeug satt auftragen.

Produkt:  maxit prim 1080 mosaik Buntsteingrund
Einheit: m2

**01.10.0070 Silikatputz mit top-dry-Effekt ohne auswaschbare biozide Filmkonservie rung**
auf den vorbereiteten Untergrund aufziehen und
strukturieren. maxit sil top ist ein
lösungsmittelfreier und besonders umweltfreundlicher
silikatgebundener Edelputz. Ausführung mit
Scheiben-/Kratzputzstruktur (Korngrößen 1 / 1,5 / 2 / 3
mm) oder Rillenputzstruktur (Korngrößen 1,5 / 2 / 3
mm).
Durch physikalisches Wirkprinzip und optimierten
Wasserhaushalt trocknet die Putzoberfläche nach
Beregnung bzw. bei Tauwasserbildung sehr schnell ab,
wodurch Algen und Pilzen die entscheidende
Lebensgrundlage Wasser entzogen wird. Dadurch kann auf
eine herkömmliche auswaschbare und damit nur temporär
wirksame biozide Filmkonservierung verzichtet werden.

Anwendung:  außen und innen

Strukturart:  Kratzputzstruktur (K) /
Rillenputzstruktur (R)

Farbe:  weiß

Korngröße:  __ mm

Produkt:  maxit sil top, weiß
Einheit: m2

**01.10.0080 Siliconharzputz mit top-dry-Effekt ohne auswaschbare biozide Filmkonse rvierung**
auf den vorbereiteten Untergrund aufziehen und
strukturieren. maxit silco top ist ein
lösungsmittelfreier und besonders umweltfreundlicher
organisch gebundener Edelputz mit hochwertigem
Siliconharz. Ausführung mit Kratzputzstruktur
(Korngrößen 0,5 / 1 / 1,5 / 2 / 3 mm) oder
Rillenputzstruktur (Korngrößen 1,5 / 2 / 3 mm).
Durch physikalisches Wirkprinzip und optimierten
Wasserhaushalt trocknet die Putzoberfläche nach
Beregnung bzw. bei Tauwasserbildung sehr schnell ab,
wodurch Algen und Pilzen die entscheidende
Lebensgrundlage Wasser entzogen wird. Dadurch kann auf
eine herkömmliche auswaschbare und damit nur temporär
wirksame biozide Filmkonservierung verzichtet werden.

Anwendung:  außen und innen

Strukturart:  Kratzputzstruktur (K) /
Rillenputzstruktur (R)

Farbe:  weiß

Korngröße:  __ mm

Produkt:  maxit silco top, weiß
Einheit: m2

**01.10.0090 Edel-/Feinputzsystem maxit ticino mit top-dry-Effekt ohne auswaschbare biozide Filmkonservierung**
auf den zuvor gemäß Herstellerrichtlinien vorbereiteten
Untergrund in zwei Arbeitsgängen mit spezieller, feiner
Deckputzstruktur aufbringen (weiß oder nach
Farbtonkarte des Herstellers).
maxit silco top ist ein lösungsmittelfreier und
besonders umweltfreundlicher organisch gebundener
Edelputz mit hochwertigem Siliconharz. Durch
physikalisches Wirkprinzip und optimierten
Wasserhaushalt trocknet die Putzoberfläche nach
Beregnung bzw. bei Tauwasserbildung sehr schnell ab,
wodurch Algen und Pilzen die entscheidende
Lebensgrundlage Wasser entzogen wird. Dadurch kann auf
eine herkömmliche auswaschbare und damit nur temporär
wirksame biozide Filmkonservierung verzichtet werden.
Idealer Untergrund sind mineralische
WDVS-Armierungsmörtel sowie
Kalk-Zement-Leichtunterputze. Die Verwendung von
Grundierungen vor dem Edelputzauftrag ist den
objektbezogenen Gegebenheiten anzupassen.

1. Arbeitsgang:
Aufziehen des Siliconharzputzes mit Körnung 1,5 mm und
Kornstruktur "K" (Scheiben-/ Kratzputzstruktur). Diese
erste Putzlage nicht fertig ausstrukturieren, damit das
Feinkorn der zweiten Lage nicht "absackt". Oberfläche
aber möglichst eben abziehen.

2. Arbeitsgang:
Nachdem die erste Edelputzlage ausreichend ausgehärtet
und verfestigt ist (i.d.R. bei +20°C und 65 %
Luftfeuchte nach ca. 24 Stunden) die zweite
Siliconharz-Putzlage mit Körnung 0,5 mm oder 1,0 mm und
Kornstruktur "K" (Scheiben-/ Kratzputzstruktur) mit
geeignetem Werkzeug aufziehen und planeben abreiben.

Produkt:  maxit silco top, Körnung 1,5 mm, Kornstruktur
"K"
maxit silco top, Körnung 0,5 mm oder 1,0 mm,
Kornstruktur "K"
Optional in separater Position: maxit Siliconharzfarbe
top

Hinweis: Sollen eingefärbte Edelputze oder
Farbbeschichtungen zum Einsatz kommen, so ist bei der
Farbtonauswahl darauf zu achten, dass der
Hellbezugswert der ausgewählten Farbtöne > 20 ist!
Einheit: m2

*Hinweis*

*Hinweis*

**01.10.0100 Dispersionsputz mit top-dry-Effekt ohne auswaschbare biozide Filmkonse rvierung**
auf den vorbereiteten Untergrund aufziehen und
strukturieren. maxit spectra top ist ein
lösungsmittelfreier und besonders umweltfreundlicher
dispersionsgebundener Edelputz. Ausführung mit
Scheiben-/ Kratzputzstruktur (Korngrößen 0,5 / 1 / 1,5
/ 2 / 3 mm) oder Rillenputzstruktur (Korngrößen 1,5 / 2
/ 3 mm).
Durch physikalisches Wirkprinzip und optimierten
Wasserhaushalt trocknet die Putzoberfläche nach
Beregnung bzw. bei Tauwasserbildung sehr schnell ab,
wodurch Algen und Pilzen die entscheidende
Lebensgrundlage Wasser entzogen wird. Dadurch kann auf
eine herkömmliche auswaschbare und damit nur temporär
wirksame biozide Filmkonservierung verzichtet werden.

Anwendung:  außen und innen

Strukturart:  Kratzputzstruktur (K) /
Rillenputzstruktur (R)

Farbe:  weiß

Korngröße:  __ mm

Produkt:  maxit spectra top, weiß
Einheit: m2

**01.10.0110 Mineralischer Oberputz weiß**
auf den vorbereiteten Untergrund aufziehen und
strukturieren. Ausführung mit
Scheiben-/Kratzputzstruktur (Korngrößen 1 / 2 / 3 / 4
mm) oder Rillenputzstruktur (Korngrößen 2 / 3 / 4 mm).

Druckfestigkeitsklasse CS II nach EN 998-1.

Anwendung:  innen und außen

Strukturart:  Kratzputzstruktur (K) /
Rillenputzstruktur (R)

Korngröße:  __ mm

Produkt:  maxit ip color 44 K Kratzputz, weiß
bzw. marmorweiß
  maxit ip color 42 R Rillenputz, weiß bzw.
marmorweiß
Einheit: m2

**01.10.0120 Vergüteter mineralischer Oberputz weiß**
auf den vorbereiteten Untergrund aufziehen und
strukturieren. Ausführung mit
Scheiben-/Kratzputzstruktur (Korngrößen 0,5 / 1 / 1,5 /
2 / 3 / 4 mm) oder Rillenputzstruktur (Korngrößen 2 / 3
/ 4 mm).

Druckfestigkeitsklasse CS II nach EN 998-1.

Anwendung:  außen und innen

Strukturart:  Kratzputzstruktur (K) /
Rillenputzstruktur (R)

Korngröße:  __ mm

Produkt:  maxit ip color plus, weiß
Einheit: m2

**01.10.0130 Mineralisches Edel-/Feinputzsystem maxit ticino**
auf den zuvor gemäß Herstellerrichtlinien vorbereiteten
Untergrund in zwei Arbeitsgängen mit spezieller, feiner
Deckputzstruktur aufbringen (weiß oder nach
Farbtonkarte des Herstellers).
Idealer Untergrund sind mineralische
WDVS-Armierungsmörtel sowie
Kalk-Zement-Leichtunterputze. Die Verwendung von
Grundierungen vor dem Edelputzauftrag ist den
objektbezogenen Gegebenheiten anzupassen.

1. Arbeitsgang:
Aufziehen des mineralischen Edelputzes mit Körnung 1,5
mm und Kornstruktur "K" (Scheiben-/ Kratzputzstruktur).
Diese erste Putzlage nicht fertig ausstrukturieren,
damit das Feinkorn der zweiten Lage nicht "absackt".
Oberfläche aber möglichst eben abziehen.

2. Arbeitsgang:
Nachdem die erste Edelputzlage ausreichend ausgehärtet
und verfestigt ist (i.d.R. bei +20°C und 65 %
Luftfeuchte nach ca. 24 Stunden) Oberputzlage, Körnung
0,5 mm oder 1,0 mm und Kornstruktur "K" (Scheiben-/
Kratzputzstruktur) mit geeignetem Werkzeug aufziehen
und planeben abreiben.

Hinweis: Weiterer Arbeitsgang optional (hier also nicht
zu kalkulieren):
Zur weiteren farblichen Gestaltung kann ein Anstrich
mit Siliconharzfarbe oder alternativ eine
Siliconharzlasur (Farbton gem. Farbtonkarte des
Herstellers) zur hochwertigen Fassadengestaltung
aufgetragen werden.

Produkt:  maxit ip color plus K, Körnung 1,5 mm
maxit ip color plus K, Körnung 0,5 mm oder 1,0 mm
In separater Position: Anstrich mit maxit
Siliconharzfarbe top bzw. A

Hinweis:
Sollen eingefärbte Edelputze oder Farbbeschichtungen
zum Einsatz kommen, so ist bei der Farbtonauswahl
darauf zu achten, dass der Hellbezugswert der
ausgewählten Farbtöne > 20 ist!
Einheit: m2

**01.10.0140 Edelkratzputz weiß maxit ip 50**
Aufbringen eines, mineralischen Edelkratzputzes auf den
vorbereiteten Untergrund. Putz in zwei Lagen auf den
Untergrund aufbringen und planeben verziehen.
1. Lage ca. 15 mm dick aufbringen, ablüften lassen und
die
2. Lage ca. 5 mm dick aufbringen und planeben
verziehen.
Gesamtschichtdicke ca. 20 mm. Nach ausreichender
Erhärtung des Putzes diesen mit geeignetem
Nagel-Kratzbrett auf eine Schichtdicke von ca. 15 mm
herunterkratzen und gleichmäßig strukturieren.
Erhärtung abwarten bis Kornsprung möglich.
Heruntergekratztes Material geht in das Eigentum des
Auftragnehmers
über und wird von ihm den Vorschriften entsprechend
entsorgt.
Druckfestigkeitsklasse CS I nach EN 998-1.

Produkt:  maxit ip 50 Edelkratzputz, weiß
Einheit: m2

**01.10.0150 Edel-Modellierputz**
für freie Strukturen und zum Verwaschen auf
vorbereiteten Grundputz. Körnungen 1 / 1,5 / 2 / 3 / 4
mm.
Druckfestigkeitsklasse CS II nach EN 998-1.

Produkt:  maxit ip artista
Einheit: m2

*Hinweis*

*Hinweis*

**01.10.0160 Mineralischer Spritzputz weiß**
als strukturfertig spritzbarer Edelputz in Korngröße 3
mm auf den vorbereiteten Untergrund aufbringen.
Druckfestigkeitsklasse CS II nach EN 998-1.

Produkt:  maxit ip color Spritzputz
  Mineralischer Edelputz, weiß
Einheit: m2

**01.10.0170 Silikatputz außen, weiß**
Aufziehen und strukturieren eines weißen Oberputzes auf
Silikatbasis. Ausführung mit
Scheiben-/Kratzputzstruktur (Korngrößen 1,5 / 2 / 3 mm)
oder Rillenputzstruktur (Korngrößen 2 bzw. 3 mm).
Werkseitig algizid und fungizid eingestellt.

Anwendung:  außen

Strukturart:  Kratzputzstruktur (K) /
Rillenputzstruktur (R)

Korngröße:  __ mm

Produkt:  maxit sil A,  weiß
Einheit: m2

**01.10.0180 Siliconharzputz außen, weiß**
Aufziehen und strukturieren eines weißen
siliconharzgebundenen Oberputzes. Das Bindemittel
besteht aus hochwertigem Siliconharz. Ausführung mit
Scheiben-/Kratzputzstruktur (Korngrößen 1 / 1,5 / 2 / 3
/ 4 mm) oder Rillenputzstruktur (Korngrößen 2 bzw. 3
mm). Werkseitig algizid und fungizid eingestellt.

Anwendung:  außen

Strukturart:  Kratzputzstruktur (K) /
Rillenputzstruktur (R)

Korngröße:  __ mm

Produkt:  maxit silco A, weiß
Einheit: m2

**01.10.0190 Edel-/Feinputzsystem maxit ticino**
auf den zuvor gemäß Herstellerrichtlinien vorbereiteten
Untergrund in zwei Arbeitsgängen mit spezieller, feiner
Deckputzstruktur aufbringen (weiß oder nach
Farbtonkarte des Herstellers).
Idealer Untergrund sind mineralische
WDVS-Armierungsmörtel sowie
Kalk-Zement-Leichtunterputze. Die Verwendung von
Grundierungen vor dem Edelputzauftrag ist den
objektbezogenen Gegebenheiten anzupassen.

1. Arbeitsgang:
Aufziehen des Siliconharzputzes mit Körnung 1,5 mm und
Kornstruktur "K" (Scheiben-/ Kratzputzstruktur). Diese
erste Putzlage nicht fertig ausstrukturieren, damit das
Feinkorn der zweiten Lage nicht "absackt". Oberfläche
aber möglichst eben abziehen.

2. Arbeitsgang:
Nachdem die erste Edelputzlage ausreichend ausgehärtet
und verfestigt ist (i.d.R. bei +20°C und 65 %
Luftfeuchte nach ca. 24 Stunden) Siliconharzputzlage,
Körnung 0,5 mm oder 1,0 mm und Kornstruktur "K"
(Scheiben-/ Kratzputzstruktur) mit geeignetem Werkzeug
aufziehen und planeben abreiben.
Ein Egalisations - Anstrich ist nicht erforderlich
(siehe Hinweis).

Hinweis: Weiterer Arbeitsgang optional (hier also nicht
zu kalkulieren):
Zur weiteren farblichen Gestaltung kann über der
letzten Siliconharzputzlage ein Farbanstrich mit
Siliconharzfarbe für außen oder alternativ eine
Siliconharzlasur (Farbton gem. Farbtonkarte des
Herstellers) zur hochwertigen Fassadengestaltung
aufgetragen werden.

Produkt:  maxit silco A, Körnung 1,5 mm, Kornstruktur
"K"
maxit silco A, Körnung 0,5 mm oder 1,0 mm, Kornstruktur
"K"
Optional in separater Position: maxit Siliconharzfarbe
A/AS oder alternativ maxit Siliconharzlasur im
gewünschten Farbton.

Hinweis: Sollen eingefärbte Edelputze oder
Farbbeschichtungen zum Einsatz kommen, so ist bei der
Farbtonauswahl darauf zu achten, dass der
Hellbezugswert der ausgewählten Farbtöne > 20 ist!
Einheit: m2

**01.10.0200 Dispersionsputz außen, weiß**
Aufziehen und strukturieren eines weißen Oberputzes auf
Dispersionsbasis. Ausführung mit
Scheiben-/Kratzputzstruktur (Korngrößen 1 / 1,5 / 2 / 3
/ 4 mm) oder Rillenputzstruktur (Korngrößen 2 bzw. 3
mm). Werkseitig algizid und fungizid eingestellt.

Anwendung:  außen

Strukturart:  Kratzputzstruktur (K) /
Rillenputzstruktur (R)

Korngröße:  __ mm

Produkt:  maxit spectra A, weiß
Einheit: m2

*Hinweis*

*Hinweis*

**01.10.0210 Mosaik-Buntsteinputz**
nach DIN 18558 mit Waschputz-Charakter mit Körnung ca.
1,2 mm bzw. ca. 2 mm in individuellen Farbtönen gemäß
maxit Farbkollektion auf den vorbereiteten Untergrund
aufziehen und gleichmäßig strukturieren. Erforderliche
Grundierung in separater Position.

Anwendung:  außen und innen

Körnung:  __ mm

Produkt:  maxit mosaik Buntsteinputz
Einheit: m2

**01.10.0220 System-Ausgleichsanstrich mit top-dry-Effekt ohne auswaschbare biozide Filmkonservierung**
Aufbringen eines einmaligen systemzugehörigen
Anstriches auf Edelputze mit top-dry-Effekt. maxit
Siliconharzfarbe top ist eine lösemittelfreie und
besonders umweltfreundliche Fassadenfarbe mit
hochwertigem Siliconharz.
Durch physikalisches Wirkprinzip und optimierten
Wasserhaushalt trocknet die Putzoberfläche nach
Beregnung bzw. bei Tauwasserbildung sehr schnell ab,
wodurch Algen und Pilzen die entscheidende
Lebensgrundlage Wasser entzogen wird. Dadurch kann auf
eine herkömmliche auswaschbare und damit nur temporär
wirksame biozide Filmkonservierung verzichtet werden.

Mindeststandzeit des Edelputzes je nach Witterung,
mindestens aber 4 Tage.

Anwendung:  außen und innen

Farbtonzuschlag in separater Position.

Produkt:  maxit Siliconharzfarbe top
Einheit: m2

**01.10.0230 Farbanstrichsystem mit top-dry-Effekt ohne auswaschbare biozide Filmko nservierung**
Aufbringen eines zweimaligen Anstriches als Vor- und
Deckanstrich auf Edelputze mit top-dry-Effekt oder auf
ungestrichenen mineralischen Edelputz. maxit
Siliconharzfarbe top ist eine lösemittelfreie und
besonders umweltfreundliche Fassadenfarbe mit
hochwertigem Siliconharz.
Durch physikalisches Wirkprinzip und optimierten
Wasserhaushalt trocknet die Putzoberfläche nach
Beregnung bzw. bei Tauwasserbildung sehr schnell ab,
wodurch Algen und Pilzen die entscheidende
Lebensgrundlage Wasser entzogen wird. Dadurch kann auf
eine herkömmliche auswaschbare und damit nur temporär
wirksame biozide Filmkonservierung verzichtet werden.

Mindeststandzeit des Edelputzes je nach Witterung,
mindestens aber 4 Tage.

Anwendung:  außen und innen

Farbtonzuschlag in separater Position.

Produkt:  maxit Siliconharzfarbe top
Einheit: m2

**01.10.0240 Egalisationsanstrich auf mineralischen Oberputz**
Aufbringen eines einmaligen Egalisationsanstriches in
der Farbe des zuvor aufgebrachten mineralischen
Oberputzes zur Herstellung einer schattierungsfreien
Oberfläche. Farbe algizid und fungizid eingestellt.

Mindeststandzeit des Oberputzes je nach Witterung,
mindestens aber 4 Tage.

Anwendung:  außen

Farbtonzuschlag in separater Position

Produkt:  __ maxit color Egalisationsfarbe A
  __ maxit Siliconharzfarbe A
Einheit: m2

**01.10.0250 Farbanstrichsystem auf mineralischen Oberputz**
Aufbringen eines zweimaligen Farbanstriches als Vor-
und Deckanstrich. Farbe
algizid und fungizid eingestellt mit hohem
Bindemittelanteil aus hochwertigem Siliconharz.

Mindeststandzeit des Edelputzes je nach Witterung,
mindestens aber 4 Tage.

Anwendung:  außen

Farbtonzuschlag in separater Position

Produkt:  maxit Siliconharzfarbe A
Einheit: m2

**01.10.0260 Ausgleichsanstrich auf Silikatputz**
Aufbringen eines einmaligen Anstriches in der Farbe des
zuvor aufgebrachten Silikatputzes zur Herstellung einer
schattierungsfreien Oberfläche. Farbe algizid und
fungizid eingestellt.

Mindeststandzeit des Oberputzes je nach Witterung,
mindestens aber 4 Tage.

Anwendung:  außen

Farbtonzuschlag in separater Position.

Produkt:  __ maxit Silikatfarbe A
  __ maxit Siliconharzfarbe A
Einheit: m2

**01.10.0270 Farbanstrichsystem auf Silikatputz**
Aufbringen eines zweimaligen Anstriches als Vor- und
Deckanstrich. Farbe algizid und fungizid eingestellt.

Mindeststandzeit des Edelputzes je nach Witterung,
mindestens aber 4 Tage.

Anwendung:  außen

Farbtonzuschlag in separater Position.

Produkt:  __ maxit Silikatfarbe A
  __ maxit Siliconharzfarbe A
Einheit: m2

**01.10.0280 Ausgleichsanstrich auf Siliconharzputz**
Aufbringen eines einmaligen Anstriches in der Farbe des
zuvor aufgebrachten Siliconharzputzes.
Farbe algizid und fungizid eingestellt mit hohem
Bindemittelanteil aus hochwertigem Siliconharz.

Mindeststandzeit des Oberputzes je nach Witterung,
mindestens aber 4 Tage.

Anwendung:  außen

Farbtonzuschlag in separater Position.

Produkt:  maxit Siliconharzfarbe A
Einheit: m2

**01.10.0290 Farbanstrichsystem auf Siliconharzputz**
Aufbringen eines zweimaligen Anstriches als Vor- und
Deckanstrich. Farbe algizid und fungizid eingestellt
mit hohem Bindemittelanteil aus hochwertigem
Siliconharz.

Mindeststandzeit des Oberputzes je nach Witterung,
mindestens aber 4 Tage.

Anwendung:  außen

Farbtonzuschlag in separater Position.

Produkt:  maxit Siliconharzfarbe A
Einheit: m2

**01.10.0300 Ausgleichsanstrich auf Dispersionsputz**
Aufbringen eines einmaligen Anstriches in der Farbe des
zuvor aufgebrachten Dispersionsputzes zur Herstellung
einer schattierungsfreien Oberfläche. Farbe algizid und
fungizid eingestellt.

Mindeststandzeit des Oberputzes je nach Witterung,
mindestens aber 4 Tage.

Anwendung:  außen

Farbtonzuschlag in separater Position.

Produkt:  maxit Dispersionsfarbe A
Einheit: m2

**01.10.0310 Farbanstrichsystem auf Dispersionsputz**
Aufbringen eines zweimaligen Anstriches als Vor- und
Deckanstrich. Farbe algizid und fungizid eingestellt.

Mindeststandzeit des Oberputzes je nach Witterung,
mindestens aber 4 Tage.

Anwendung:  außen

Farbtonzuschlag in separater Position.

Produkt:  maxit Dispersionsfarbe A
Einheit: m2

**01.10.0320 Farbanstrichsystem auf Filzputz im Sockelbereich**
Aufbringen eines zweimaligen Anstriches als Vor- und
Deckanstrich im Sockelbereich. Mindeststandzeit
Filzputz je nach Witterung beachten.

Anwendung:  außen

Farbtonzuschlag in separater Position.

Produkt:  maxit Siliconharzfarbe top
maxit Siliconharzfarbe A
Einheit: m2

**01.10.0330 Farbanstrichsystem zur Sanierung algenbefallener Flächen**
Aufbringen eines zweimaligen Anstriches als Vor- und
Deckanstrich. Farbe mit erhöhter algizider und
fungizider Einstellung und hohem Bindemittelanteil aus
hochwertigem Siliconharz.

Anwendung:  außen

Untergrundvorbehandlung in separater Position.
Farbtonzuschlag in separater Position.

Produkt:  maxit Siliconharzfarbe AS
Einheit: m2

**01.10.0340 Rissüberbrückendes Farbanstrichsystem**
Aufbringen eines zweimaligen Anstriches als Vor- und
Deckanstrich. Farbe algizid und fungizid eingestellt,
lösemittelfrei, kälteelastisch und rissüberbrückend.
Geeignet zur Überbrückung ruhender Risse bis max. 0,5
mm. Die Angaben des technischen Merkblattes sind zu
beachten.

Anwendung:  außen

Farbtonzuschlag in separater Position.

Produkt:  maxit Elastikfarbe A
Einheit: m2

**01.10.0350 Siliconharzlasur in Bürstentechnik**
für außen auf Basis hochwertiger Siliconharze. Die
eingefärbte Lasur wird nach Absprache mit dem AG mit
einem Lasurpinsel in wischenden Bewegungen aufgebracht.
Sollten mehrere Farbtöne zum Erreichen der fertigen
Fläche verwendet werden, ist darauf zu achten, dass mit
dem dunkelsten Farbton begonnen wird.

Farbton:  _________________

Produkt:  maxit classic Siliconharzlasur
Einheit: m2

*Hinweis*

**01.10.0360 Siliconharzlasur in Wischtechnik**
für außen auf Basis hochwertiger Siliconharze. Die
eingefärbte Lasur wird nach Absprache mit dem AG mit
dem Pinsel oder Schwamm aufgebracht. Mit dem Schwamm
wird die Lasur verwaschen bzw. strukturiert. Sollten
mehrere Farbtöne zum Erstellen der Lasur verwendet
werden, ist darauf zu achten, dass mit dem dunkelsten
Farbton begonnen wird.

Farbton:  _________________

Produkt:  maxit classic Siliconharzlasur
Einheit: m2

**01.10.0370 ZULAGEN / SONSTIGES**
Einheit: m2

**01.10.0380 Zulage Putz hell eingefärbt**
Oberputz wie vor beschrieben, jedoch in einem hellen
Farbton nach maxit Farbtonkarte eingefärbt.

Farbgruppe:  I

Farbton:  _________________
Einheit: m2

**01.10.0390 Zulage Putz mittel eingefärbt**
Oberputz wie vor beschrieben, jedoch in einem
mittelkräftigen Farbton nach maxit Farbtonkarte
eingefärbt.

Farbgruppe:  II

Farbton:  _________________
Einheit: m2

**01.10.0400 Zulage Putz kräftig eingefärbt**
Oberputz wie vor beschrieben, jedoch in einem kräftigen
Farbton nach maxit Farbtonkarte eingefärbt.

Farbgruppe:  III

Farbton:  _________________
Einheit: m2

**01.10.0410 Zulage Farbe hell eingefärbt**
Farbe wie vor beschrieben, jedoch in einem hellen
Farbton nach maxit Farbtonkarte eingefärbt.

Farbgruppe:  I

Farbton:  _________________
Einheit: m2

**01.10.0420 Zulage Farbe mittel eingefärbt**
Farbe wie vor beschrieben, jedoch in einem
mittelkräftigen Farbton nach maxit Farbtonkarte
eingefärbt.

Farbgruppe:  II

Farbton:  _________________
Einheit: m2

**01.10.0430 Zulage Farbe kräftig eingefärbt**
Farbe wie vor beschrieben, jedoch in einem kräftigen
Farbton nach maxit Farbtonkarte eingefärbt.

Farbgruppe:  III

Farbton:  _________________
Einheit: m2

**01.10.0440 Leibungen Oberputz**
Liefern und Auftragen von Oberputz wie zuvor
beschrieben im Bereich von Leibungen bei allen
Öffnungen (z.B. Fenster/Türen...).

Leibungstiefe: ___ mm
Einheit: lfm

**01.10.0450 Leibungen Anstrich**
Liefern und Auftragen eines Farbanstrichs wie zuvor
beschrieben im Bereich von Leibungen bei allen
Öffnungen (z.B. Fenster/Türen...).

Leibungstiefe: ___ mm

Farbanstrich:  _ einfach
  _ zweifach
Einheit: lfm

**01.10.0460 Zulage Faschen**
Zulageposition für das Ausbilden von Faschen im
Fensterbereich. Nach Austrocknung der Armierungslage
Bereich mit Filzputz überziehen und abfilzen. Nach
Austrocknung zweifachen Farbanstrich auftragen.

Leibungstiefe: ___ mm

Produkt:  maxit multi 280
  maxit Siliconharzfarbe top bzw. A
Einheit: lfm

**01.10.0470 Zulage Gerüstverankerungen schließen**
Zulageposition für das fachgerechte Schließen der
Löcher bei den Gerüstverankerungen incl. aller hierfür
erforderlichen Materialien.
Einheit: psch

#### 01.11 RAPPORTARBEITEN

**01.11.0010 Facharbeiter Mittellohn**
Rapportleistung für unvorhergesehene Arbeiten. Die
Arbeiten sind nur in Absprache und nach Genehmigung
durch die Bauleitung auszuführen.

Mittellohn Facharbeiter
Einheit: Std

USt %: 19,00
